# Errichtung Ladeinfastruktur
Angebotsaufforderung (GAEB DA XML 3.2, DA83)
Projekt: 75453_D7_9001
Währung: EUR
Nebenangebote zugelassen: ja
Abgabeort: SB Region Nord-West, Schloss, 49186 Bad Iburg
Auftraggeber: Staatl. Baumanagement Region Nord-West, (ab 01.01.2022), Schloss, 49186 Bad Iburg, D, Ansprechpartner Vergabestelle, Telefon 05403 7302-500, Fax 05403 7302-999, E-Mail vergabe@sb-rnw.niedersachsen.de
Erstellt mit: GXML Toolbox V3.3 R20230829, iTWO_64 V25.0.650, 20.10.2026

## 26A30486 Erd-, Kanal- und Straßenbauarbeiten
Datum: 20.10.2026

### 1 Erd-, Kanal- und Straßenbauarbeiten

#### 1.1 BAUSTELLENEINRICHTUNG

**1.1.01 Baustelle einrichten**
*** Pauschalposition
Geräte, Werkzeuge und sonstige Betriebsmittel, die zur vertragsgemäßen Ausführung der Bauleistungen erforderlich sind, auf die Baustelle bringen, bereitstellen und soweit der Geräteeinsatz nicht gesondert vergütet wird - betriebsfertig aufstellen einschl. der dafür notwendigen Arbeiten. Die erforderlichen festen Anlagen herstellen.

Baubüros, Unterkünfte, Werkstätten, Lagerschuppen und dgl., soweit erforderlich, antransportieren, aufbauen und einrichten.
Strom-, Wasser-, Fernsprechanschluss sowie Entsorgungseinrichtungen und dgl. für die Baustelle, soweit erforderlich, herstellen.

Bei Bedarf Lagerplätze, sonstige Platzbefestigungen und Wege im Baustellenbereich anlegen.

Oberbodenarbeiten einschl. Beseitigen von Aufwuchs für die Baustelleneinrichtung, soweit erforderlich, ausführen.

Flächen beschaffen, sofern die vom AG zur Verfügung gestellten nicht ausreichen.

Kosten für Vorhalten, Unterhalten und Betreiben der Geräte, Anlagen und Einrichtungen einschl. Mieten, Pacht, Gebühren und dgl. werden nicht mit dieser Pauschale, sondern mit den Einheitspreisen der betreffenden Teilleistungen vergütet.

Soweit nicht für bestimmte Leistungen für das Einrichten der Baustelle gesonderte Positionen im Leistungsverzeichnis enthalten sind, gilt die Pauschale für alle Leistungen sämtlicher Abschnitte des Leistungsverzeichnisses.

Zufahrt zur Baustelle vorhanden.
Zufahrt durch gesicherte Schrankenanlage mit Zugangscode.
Menge: 1,000 psch

**1.1.02 Baustelle sichern / Verkehrssicherung Umleitung einrichten**
*** Pauschalposition
Für das Absperren und Sichern der Baustelle während der Bauzeit einschl. Lieferung und Aufstellen der Verkehrs- und Hinweisschilder sowie Beleuchtung der Absperrung bei Dunkelheit.

Verkehrssicherung an Arbeitsstelle.
Vorhandene Verkehrsschilder sind ggf. außer Kraft und wieder in Kraft setzen.

Die Verkehrszeichen und Verkehrseinrichtungen sind gem. Anordnungen der zuständigen Verkehrsbehörde aufzustellen.
Vor Baubeginn ist vom AN ein Beschilderungsplan zur Genehmigung beim AG einzureichen.

Die Umleitungsbeschilderung für die Verkehrsführung der Gesamtmaßnahme ist mit einzukalkulieren, einschließlich Umstellen bedingt durch einzelne Bauabschnitte.
Planskizzen werden separat vergütet.

Sämtliche Baustellenzufahrten im öffentlichen Bereich sind ggf. auf Anordnung des zuständigen Bau- oder Ordnungsamtes zu reinigen.
Es dürfen nur reflektierende Schilder mit RAL-Gütezeichen verwendet werden.

Die Kontrolle der Arbeitsstellensicherung ist gemäß ZTV-SA durchzuführen und zu dokumentieren. Die Dokumentation ist wöchentlich vorzulegen.

Die Pauschale umfaßt die Vergütung für alle Bauleistungen dieses Abschnittes und beinhaltet neben dem Liefern und Aufstellen auch die Unterhaltung, das Umsetzen entsprechend der Arbeitsbereiche und das Räumen der Sicherungen.

Die Position gilt für sämtliche Sicherungen der Maßnahme.
Menge: 1,000 psch

**1.1.03 Baustelle räumen**
*** Pauschalposition
Baustelle von allen Geräten, Anlagen, Einrichtungen und dgl. räumen.

Benutzte Flächen und Wege entsprechend dem ursprünglichen Zustand herrichten. Soweit nicht für bestimmte Leistungen für das Räumen der Baustelle gesonderte Positionen im Leistungsverzeichnis enthalten sind, gilt die Pauschale für alle Leistungen sämtlicher Abschnitte des Leistungsverzeichnisses.
Menge: 1,000 psch

**1.1.04 Absperrschranke 250x2000 mm aufbauen, abbauen und vorhalten**
Absperrgerät oder Warneinrichtung betriebsfertig aufbauen, vorhalten, warten, instand setzen, betreiben und abbauen. Vorübergehende Verkehrssicherungsmaßnahmen durchführen.

Absperrschranke Größe 250 x 2000 mm mit Aufstellvorrichtung.
Mit retroreflektierender Folie Klasse RA2.
Mit Tastleiste.
Einsatzzeit über 7 bis 14 Tage.
Menge: 20,000 St

**1.1.05 Bestandslageplan und Abrechnungsplan erstellen**
*** Pauschalposition
Aufmaß aller hergestellten Oberflächen und Einbauten sowie des neu hergestellten RW-Kanals einschließlich der Anschlussleitungen mit einem selbstregistrierenden Tachymeter als Polaraufnahme.

Topographische Bestandsaufnahme nach Ausbau mit allen sichtbar, neu hergestellten Flächen nach Art der Befestigung im und Radweg- und Straßenbereich.
Randbefestigungen nach Art der Einfassung (Borde, Rinnen etc.)
Schachtdeckel, Regenabläufe, Leuchtenstandorte, Kabelverteilerschränke, Schieber- und Hydrantenkappen, Verkehrsschilder, Ausstattungsgegenstände, etc.
Mulden, Gräben- und Rasenflächen etc.
Alle Messpunkte mit Höhenangaben.

Sämtliche Punkte sind im System ETRS89/UTM Zone 32N einzumessen.
Die ASCII-Dateien zur Übergabe der Abwasseranlagen sollen folgenden Aufbau haben:

Spalte 1:  Bezeichnung
Spalte 2:  Punktkennung (Code)
Spalte 3:  Rechtswert (Ost) 6-stellig vor dem Komma
  (ohne die vorangestellte 32 für die Zone)
Spalte 4:  Hochwert (Nord) 7-stellig
Spalte 5:  Höhe Oberkante m. ü. NN (Leitung, Armatur,
  Sonderbauwerkseckpunkte, usw.)
Spalte 6:  Höhe Gelände m. ü. NN

Erforderliche Einmessskizzen sind vom AN anzufertigen, sofern zum späteren Zeitpunkt die Anlagen nicht mehr sichtbar sind. Die Arbeiten sind mit in die Positionen einzurechnen.

Auf Grundlage der Vermessungsdaten sind Bestandspläne und Abrechnungspläne in digitaler Form mit einem CAD-System zu erstellen. Die erstellten Pläne sind digital im DXF- bzw. DWG- Dateiformat sowie analog als geplottete Bestandspläne im Maßstab 1:500 abzugeben. In die Bestandspläne sind sämtliche Höhen in m. ü. NN für Bauwerke, Kanalleitungen etc. und dessen Beschriftung nach Angabe des AG einzutragen.
In die Lagepläne ist das Liegenschaftskataster digital einzubinden. Das Liegenschaftskataster (ALKIS) im DXF- bzw. DWG- Dateiformat wird dem AN vom AG nach Absprache zur Verfügung gestellt.
Das Einholen und Aufsuchen amtlicher Höhen- und Lagefestpunkte sind in den Einheitspreis mit einzurechnen.
Der AN hat nach Abschluss der Arbeiten einen digitalen Bestandsplan und Abrechnungsplan im Rahmen der Schlussrechnung vorzulegen.

Die Unterlagen sind wie folgt abzugeben:

2  geplottete Bestandspläne M. 1:500
1  Digitaler Datenträger

Übergabe der Daten georeferenziert im AutoCAD-Zeichnungsformat DXF. bzw. DWG. - Datenformat im Liegenschaftskataster, ASC II-Dateien mit Angabe der Punktnummer, des Rechts- und Hochwertes, der Höhe und des Punktcodes wie oben beschrieben.

Die Inspektionsdaten sind im ISYBAU-Format XML 2013 zu liefern. Die ISYBAU-Daten sind mittels geeigneten Testprogrammen auf 100%-ige Isybaukonformität und Fehlerfreiheit anhand von Protokollen nachzuweisen.
Die Lagegenauigkeit darf eine Abweichung von  +/- 2 cm nicht überschreiten. Die Lage des Regen- und Schmutzwasserkanals sowie die Grundstücks- und Straßenentwässerung ist detailgetreu zu erfassen.

Beim Entwässerungssystem sind:
- Lage und Höhe des Schachtmittelpunktes (Sohle)
  als Referenzpunkt für den Netzaufbau
- Lage und Höhe des Deckelmittelpunktes
- Lage und Höhe ggf. von der Schachtsohle abweichender
  Rohrsohlen einzumessen.
- Lage und Höhe des Regenablaufes (Mittelpunkt Aufsatz)
- Lage und Höhe der Endpunkte der Grundstücksentwässerung
  sowie Beschriftung mit Rohrdurchmesser, Länge, Gefälle und
  Materialbezeichnung der Anschlussleitungen.
-  Sämtliche Abzweige und Stutzen sind zu vermaßen.
-  Die Haltungen und Anschlussleitungen sind mit Rohrdurchmesser,
  Länge, Gefälle und Materialbezeichnung zu beschriften.
Menge: 1,000 psch

#### 1.2 BAUFELD FREIMACHEN

**1.2.01 Hoch- und Flachbord aufnehmen und lagern**
Hoch- und Flachbord einschließlich Unterbeton aufnehmen, säubern und auf zu liefernden Paletten im Baustellenbereich lagern.

Unbrauchbares Material der Verwertung nach Wahl des AN zuführen.

Hoch-, Flach-, Rund- und Schrägbord etc.

Einschließlich der erforderlichen Erdarbeiten.
Menge: 6,000 m

**1.2.02 Tief- und Rasenbord aufnehmen und lagern**
Rasen- u. Tiefbord einschließlich Unterbeton aufnehmen, säubern und auf zu liefernden Paletten im Baustellenbereich lagern.

Unbrauchbares Material der Verwertung nach Wahl des AN zuführen.

Einschließlich der erforderlichen Erdarbeiten.
Menge: 4,000 m

**1.2.03 Oberflächenbefestigung aus Verbundsteinen für Rohrgraben aufn. und lagern**
Oberflächenbefestigung aus Verbundsteinbetonpflaster aufnehmen, säubern und auf zu liefernden Paletten im Baustellenbereich lagern.

Aufnahme aus Fläche für Rohrgraben
Breite:  0,70 m

Unbrauchbares Material der Verwertung nach Wahl des AN zuführen.

Material:  Pflaster aus Beton
Dicke:  8 - 10 cm

Einschließlich der erforderlichen Erdarbeiten.
Menge: 50,000 m2

**1.2.04 Stahlbeton abbrechen**
Stahlbeton mit Geräten nach Wahl des AN vollständig abbrechen. Das Abbruchgut der Verwertung nach Wahl des AN zuführen. In den EP sind alle durch vorhandene Stahlteile entstehende Erschwernisse einzurechnen.

Bauteile:  Fundamente, etc.
Menge: 1,000 m3

**1.2.05 Beton u. Mauerwerk abbrechen**
Beton und Mauerwerk vollständig abbrechen.
Bauteil:  Mauerwerk + Fundamente

Sonst wie zuvor beschrieben.
Menge: 1,000 m3

**1.2.06 Schieber-u.Hydrantenkappen angleichen**
Schieber- und Hydrantenkappen dem neuen Straßenniveau im Pflaster-,
Asphaltbereich und in Grünflächen anpassen. Einschließlich aller Erdarbeiten.

Angleichen um bis zu +/- 25 cm.
Menge: 5,000 St

#### 1.3 SONSTIGE BAULEISTUNGEN

**1.3.01 Leitungsgraben für 4 x DA 110 mm, T bis 0,70 m herstellen**
Gräben für Kabel und Leitungen ausheben.
Aushubmaterial seitlich, lagern und nach Kabel- bzw.
Rohrverlegung wieder einbauen und verdichten.

Die Kabel und Leitungen sind in einer Stärke von 20 cm mit Sand zu ummanteln.
Graben für: 4 x 110 DA
Verdrängten Boden der Verwertung nach Wahl des AN zuführen.

Tiefe:  bis 70 cm
Breite:  ca. 65 cm

Graben für Kabel und Kabelschutzrohr.
Menge: 105,000 m

**1.3.02 Leitungsgraben für 4 x DA 110 mm, T bis 0,70 m herstellen**
Gräben für Kabel und Leitungen ausheben.

Aushubmaterial: Schottertragschicht
Einbaustärke: ca. 15 bis 20 cm
Material getrennt seitlich, lagern und nach Kabel- bzw.
Rohrverlegung wieder einbauen und verdichten.

Die Kabel und Leitungen sind in einer Stärke von 20 cm mit Sand zu ummanteln.
Graben für: 4 x 110 DA
Verdrängten Boden der Verwertung nach Wahl des AN zuführen.

Tiefe:  bis 70 cm
Breite:  ca. 65 cm

Graben für Kabel und Kabelschutzrohr.
Menge: 105,000 m

**1.3.03 Fundamentgrube für Fertigteilfundament herstellen**
Fundamentgrube für Fertigteilfundament herstellen.
Erdarbeiten für:
Abmessungen:

Stärke  150mm
Länge  1000mm
Breite  350mm
Einschließlich seitlicher Lagerung, Wiederverfüllung und Abfuhr des verdrängten Bodens.
Menge: 6,000 St

**1.3.04 Fundamentgrube für Fertigteilfundament herstellen**
Fundamentgrube für Fertigteilfundament herstellen.
Erdarbeiten für:
Abmessungen:

Stärke  940mm
Länge  600mm
Breite  600mm
Einschließlich seitlicher Lagerung, Wiederverfüllung und Abfuhr des verdrängten Bodens.
Menge: 1,000 St

**1.3.05 Bauseitig geliefertes Fertigfundament transportieren und setzen**
Bauseitig geliefertes Fertigteilfundament für eine Ladestation
zum Einbauort transportieren, in Fundamentgrube Lot- und Waagerecht auf Höhe setzen.

Gewicht: 440 Kg

Einschließlich aller benötigten Kleinmaterialien.
Menge: 1,000 St

**1.3.06 Bauseitig geliefertes Fertigfundament transportieren und setzen**
Bauseitig geliefertes Fertigteilfundament für eine Ladestation
zum Einbauort transportieren, in Fundamentgrube Lot- und Waagerecht auf Höhe setzen.

Gewicht: 128 Kg

Einschließlich aller benötigten Kleinmaterialien.
Menge: 6,000 St

**1.3.07 Kabeltopfschacht 80 x 80 x 100cm - D 400, liefern und einbauen**
Kabelschacht als Topfschacht 80 x 80 x 100 cm im Lichten aus Stahlbetonfertigteilen C 35/45 DIN 1045 mit hohem Wassereindringwiderstand.
Bemessen nach DIN Fachbericht 101 für Einwirkungen aus: - Fußgängerverkehr (außergewöhnlich max. 40 kN Radlast) DIN 4085 “Berechnung des Erddrucks”. Schachtabdeckung nach DIN EN 124 und DIN 1229 Klasse B 125

Bestehend aus:

- 1 Schachtunterteil mit Sickerloch 80 x 80 x 100 cm i. L.
- Schachtabdeckung 80 x 80 cm im Lichten, bestehend aus: 1 Deckelrahmen mit Wateenstahleinfassung, 2-seitig aufdübelbar, 12 cm hoch 1 Deckel mit Betonfüllung in Wateenstahleinfassung ohne Lüftungsrost, Klasse B 125

Die Fugen zwischen den Bauteilen sind mit Zementmörtel (MG III) nach DIN 1045 Abschnitt 6.7.1 auszubilden.

Montage:
Zusammenbau und Errichtung grundsätzlich unter Beachtung aller Vorgaben des Herstellers!

Fertigteile in Mörtel MG III versetzen.
Sickerwasser- und sanddicht.
Einschließlich Steigeisen.
Einsetzen der erforderlichen Einführungselemente.
Beim Anschließen von Kabelschutzrohren aus Kunststoff, Kunststoffkabelkanälen und Absenkungsbausätzen sind vorhandene Einmündungsöffnungen mit Zementmörtel so auszubilden, dass keine scharfen Kanten oder Ecken verbleiben.

Einschließlich aller Erdarbeiten,
Homogenbereiche 2 bis 3 DIN 18300

Kies-Sand-Gemisch mit Vliesabdeckung liefern und auf dem Planum der Baugrube unter Kabelschächte einbauen.
Dicke: 20 cm

Verdrängten Boden im Baustellenbereich zwischenlagern.
Menge: 2,000 St

**1.3.08 Kabelschutzrohr einbauen, 4xDA 11O, Stahldraht einz.**
Kabelschutzrohr, einschl. fester Rohrverbindung einbauen. Rohröffnungen dicht verschliessen. Erschwernisse durch vorhandene Leitungen werden nicht gesondert berechnet. Abgerechnet wird nach Länge in der Achse der Rohrleitung.

Material = 4 x Rohr DA 11O DIN 8O62
Verzinkten runden Stahldraht, Durchmesser min. 3 mm, mit je 2 m Überstand einziehen.

Bei Mehrfachverlegung sind Abstandhalter im Abstand von 1,50 m einzukalkulieren.

Die Lage und Höhe der Rohre ist in Einmessskizzen zu dokumentieren und dem AG zu übergeben.
Menge: 350,000 m

**1.3.09 Kalibrierung Schutzrohre, bis DA 150**
Reinigen, Kalibrieren und Prüfen von neu verlegten oder vorhandenen Einzelleerrohren bzw. Mehrfachrohrsystemen auf mechanische Deformationen, Querschnittsverengungen und Durchgängigkeit gemäß den anerkannten Regeln der Technik (z.B. Telekom-Vorschrift ZTV-TKNetz).

Auszuführende Leistungen:
• Vorbereiten und Freiblasen des Rohrabschnitts mittels Druckluft zur
  Entfernung von Fremdkörpern und Schmutzwasser.
• Durchschießen oder Durchziehen eines definierten Kalibrierdorns
  (Durchmesser gem. Herstellervorgabe, i. d. R. ca. 80-85 % des
  Rohrinnendurchmessers) von Leerrohranfang bis Leerrohrende bzw.
  Schacht zu Schacht.
• Verwendung eines Kalibrierdorns mit integriertem Ortungssender (z. B.
  Molchsender), um im Falle einer Blockade die Schadstelle exakt einmessen
  und orten zu können.
• Erstellung eines lückenlosen, elektronischen Kalibrier- und Prüfprotokolls je
  Rohrabschnitt/Haltung inklusive grafischem Druckverlauf und Längenangabe.

Rohrdimension: DA 150
Haltungslängen: bis 50 m

In den Einheitspreis einzukalkulieren sind sämtliche Aufwendungen für die Bereitstellung und den Betrieb von Spezialgeräten (Kompressor, Sender, Empfänger, Kalibrierset), Werkzeugen, Schmiermitteln, Absperrmaßnahmen an den Rohrenden sowie das fachgerechte Dokumentieren.
Menge: 350,000 m

**1.3.10 Trassenwarnband liefern und verlegen**
Trassenwarnband liefern und 30 cm über Rohrscheitel vorschriftsmäßig
verlegen.

Gelb mit unterschiedlichem Aufdruck.
Menge: 350,000 m

**1.3.11 Dynamische Plattendruckversuche durchführen, Fremdüberwachung**
Durchführung von dynamischen Plattendruckversuchen nur auf Anweisung der Bauleitung.

Die Plattendruckversuche sind Kontrollprüfungen des Auftraggebers und entlasten den Auftragnehmer nicht von seiner Pflicht der Eigenüberwachung.
Menge: 2,000 St

**1.3.12 Leitungs- und Mauerkreuzungen herstellen**
Die Baugrube kreuzende Ver- und Entsorgungsleitungen sowie Grundstücksmauern unterschiedlicher Durchmesser und Querschnitte sichern.

Mit der Vergütung dieser Position sind alle Erschwernisse beim Baugruben- und Rohrgrabenverbau, beim Bodenaushub und bei der Rohrverlegung sowie das Abfangen der Leitungen und Mauern während der Bauzeit abgegolten.

Die Leitungsschutzanweisungen der Versorgungsunternehmen sind zu beachten.

Als 1 Stück wird eine lichte Breite bis zu 50 cm, in einem max. Kreuzungswinkel zur Rohrachse von 50 Gon angenommen.

Beträgt der Abstand zwischen den Leitungen mehr als 50 cm, so wird jede Leitung für sich abgerechnet.

Der minimale Abstand der Leitungen ist maßgebend.

Die angegebenen Maße beziehen sich auf die Draufsicht.
Menge: 6,000 St

**1.3.13 Leitungsuntergrabung und -sicherung**
Bei den Aushub- bzw. Erdarbeiten untergrabene Ver- und Entsorgungsleitungen müssen sorgfältig und betriebs- sicher geschützt werden. Mit der Vergütung der Position sind alle Erschwernisse und Aufwendungen bei der Wasserhaltung, beim Baugrubenaushub und -verbau, sowie bei den Erd- und den Straßenbauarbeiten abgegolten.

Der Leistungsumfang beeinhaltet die Sicherung von kreuzenden und parallel verlaufenden Ver- und Entsorgungsleitungen unterschiedlicher Durchmesser und Querschnitte einschl. der Unterfangung und Aufhängung der Leitungen sowie das arbeitstägliche Abdecken von freigelegten Leitungen während der gesamten Bauzeit.

Als eine Abrechnungseinheit wird eine lichte Breite bis zu 50 cm angenommen, unabhängig der Anzahl der Leitungen. Beträgt der Abstand zwischen den Leitungen mehr als 50 cm, so wird jede Leitung für sich abgerechnet. Der minimale Abstand der Leitungen ist maßgebend. Die angegebenen Maße beziehen sich auf die Draufsicht.

Die Leitungsschutzanweisungen der Ent- und Versorgungsunternehmen sind zu beachten. Vor Baubeginn hat der Auftragnehmer aktuelle Bestandspläne der Versorger zu besorgen. Die Versorger sind im Vorfeld zur Abstimmung über die Bauarbeiten zu unterrichten.
Menge: 40,000 m

#### 1.4 PFLASTER UND PLATTIERUNG

*Hinweis: Hinweis:*
Hinweis:

Es wird auf die Verwendung eines Haftvermittlers ab einer Belastungsklasse Bk 1,8 beim Einbau von Einfassungen und Rinnen gem. ZTV-Pflaster hingewiesen!

**1.4.01 Betonverbundsteinpflaster, als Ersatz, grau liefern und verlegen**
Betonverbundsteinpflaster gem. DIN EN 1338 liefern und auf herzustellendem Feinplanum gem. ZTV Pflaster im Verband verlegen.

Als Ersatz für defekte Steine .

Steine:  H-Form Verbundsteinpflaster
  ca. 20/16,5/8 cm, ohne Fase
  einschließlich Anfangs-, End-
  und Randstein (Ergänzungssteine)

Farbe:  grau

Pflasterauflager:

Korngrößenverteilung:  Gu
Fließkoeffizient:  Ecs35
Gebrochene Oberfläche:  C90/3
Schlagzertrümmerungswert:  SZ18 oder
Los Angeles Koeffizient:  LA20

Abweichend von der ZTV Pflaster StB 2020 ist das Fugen- und Bettungsmaterial grundsätzlich entsprechend der Belastungsklasse Bk1,0 bis Bk3,2 zu verwenden.

In den EP sind alle erforderlichen Erdarbeiten einzurechnen.
Menge: 60,000 St

**1.4.02 Vorhandenen Hochbord versetzen**
Im Baustellenbereich lagernde Hochborde gem. DIN 483 bzw. DIN EN 1340 fachgerecht versetzen. Einschließlich aller Erdarbeiten. Rückenstütze und Auflager zwischen Schalung herstellen.

Auflager:  20 cm Beton C 20/25

Rückenstütze:  15 cm breit
  bis 10 cm unter OK Bord

Hochbord:  12/15/30 cm

Fugen:
Die Fugen sind mit Fugenfüllstoffen gem. DIN 18318 Tabelle 3 für Fahrzeuge über 3,5 t herzustellen. Fugenbreite 10 mm

Bewegungsfugen:
Ausführung entsprechend DIN 18318, jedoch mit Dehnscheiben aus Naturkautschuk-Recycling-Material, vulkanisiert, Dichte 1,2 kg/dm³, Farbe schwarz, kein Gummigranulat herstellen. Einbau ca. 2 - 5 mm von OK fertiger Fläche.

An Straßenabläufen 0,5 - 1,0 m rechts und links.

Die Bewegungsfugen sind im Fundament und in der Rückenstütze der Bordanlage durchgängig auszubilden.

Abstand der Bewegungsfugen gem. DIN 18318
Menge: 6,000 m

**1.4.03 Vorhandenen Tiefbord versetzen**
Im Baustellenbereich lagernde Tiefborde gem. DIN 483 bzw. DIN EN 1340 fachgerecht versetzen. Einschließlich aller Erdarbeiten. Rückenstütze und Auflager zwischen Schalung herstellen.

Auflager:  20 cm Beton C 20/25

Rückenstütze  15 cm breit und
  bis 10 cm unter OK Bord

Tiefbord:  8/25 cm, 10/30 cm
Menge: 4,000 m

**1.4.04 Vorhandenes Betonsteinpflaster in Trasse Rohrgraben verlegen**
Im Baustellenbereich lagerndes Betonverbundsteinpflaster gem. DIN EN 1338 auf herzustellendem Feinplanum gem. ZTV Pflaster in Verband verlegen.

Verlegung in Trasse Rohrgraben

Breite: 0,70 m

Dicke der Steine:  8 - 10 cm

Pflasterauflager:

Korngrößenverteilung:  Gu
Fließkoeffizient:  Ecs35
Gebrochene Oberfläche:  C90/3
Schlagzertrümmerungswert:  SZ18 oder
Los Angeles Koeffizient:  LA20

Abweichend von der ZTV Pflaster StB 2020 ist das Fugen- und Bettungsmaterial grundsätzlich entsprechend der Belastungsklasse Bk1,0 bis Bk3,2 zu verwenden.

In den EP sind alle erforderlichen Erdarbeiten einzurechnen.
Menge: 50,000 m2

**1.4.05 Pflasterdecken-Anpassung herstellen, bis 0,5 m²**
Anpassung der Pflasterdecke an Aussparungen oder Einbauten herstellen.
Betonsteinpflaster und Betonsteinplatten

Steindicke:  bis 10 cm

Herstellung mit Bohrkrone oder Diamantsäge.

Einzelgröße der Aussparung bzw. Einbauten bis 0,5 m². Ausführung mit Steinen der Pflasterdecke. Das Schneiden der Steine gehört zum Leistungsumfang.

Das Schneiden hat grundsätzlich außerhalb von fertigen Oberflächen zu erfolgen, sodass die neuen Oberflächen frei von Verschmutzungen bleiben.
Menge: 4,000 St

**1.4.06 Pflasterdecken-Anpassung herstellen, über 0,5 bis 0,75 m²**
Anpassung der Pflasterdecke an Aussparungen oder Einbauten herstellen.
Betonsteinpflaster und Betonsteinplatten

Steindicke:  bis 10 cm

Herstellung mit Diamantsäge.

Einzelgröße der Aussparung bzw. Einbauten über 0,5 bis 0,75 m² Ausführung mit Steinen der Pflasterdecke. Das Schneiden der Steine gehört zum Leistungsumfang.

Das Schneiden hat grundsätzlich außerhalb von fertigen Oberflächen zu erfolgen, sodass die neuen Oberflächen frei von Verschmutzungen bleiben.
Menge: 2,000 St

**1.4.07 Schnittkanten herstellen, Betonsteinpflaster u. -Platten**
Durchführung aller erforderlichen Schnittkanten an Betonsteinpflaster und Betonsteinplatten.

Als Zulage zur Pflasterherstellung sowie Pflaster verlegen (Material des AG).

Steindicke:  bis 10 cm

Herstellung mit Diamantsäge.

Das Zuarbeiten oder Schneiden der Pflastersteine an Aussparungen und Einbauten bis zu 0,75 m2 Einzelgröße wird gesondert vergütet.

Das Schneiden hat grundsätzlich außerhalb von fertigen Oberflächen zu erfolgen, sodass die neuen Oberflächen frei von Verschmutzungen bleiben.

Grundsätzlich sind die Flächen in Absprache mit der Bauüberwachung auf Pflastermaß anzulegen!
Menge: 10,000 m

**1.4.08 Paßschnitte herstellen, Rasen-, Tiefborde**
Durchführung aller erforderlichen Paß- und Gehrungsschnitte an Bordsteinen.

Es sind zwingend Gehrungsschnitte herzustellen!

Als Zulage zur Bordherstellung sowie Borde verlegen (Material des AG).

Rasenbord
Tiefbord

Material:  Beton

Das Schneiden hat grundsätzlich außerhalb von fertigen Oberflächen zu erfolgen, sodass die neuen Oberflächen frei von Verschmutzungen bleiben.
Menge: 2,000 St

**1.4.09 Paßschnitte herstellen, Hoch-, Flachborde etc.**
Durchführung aller erforderlichen Paß- und Gehrungsschnitte an Bordsteinen.

Es sind zwingend Gehrungsschnitte herzustellen!

Als Zulage zur Bordherstellung sowie Borde verlegen (Material des AG).

Hochbord
Flachbord
Rundbord
Schrägbord

Material:  Beton

Das Schneiden hat grundsätzlich außerhalb von fertigen Oberflächen zu erfolgen, sodass die neuen Oberflächen frei von Verschmutzungen bleiben.
Menge: 2,000 St

#### 1.5 STUNDENLOHNARBEITEN

**1.5.01 Poliere, Schachtmeister**
Stundenlohnarbeiten eines Poliers oder Schachtmeisters auf Anordnung des AG ausführen.

Angeboten wird für die jeweilige Arbeitskraft ein Verrechnungssatz, der sämtliche Aufwendungen enthält, insbesondere den tatsächlichen Lohn einschl. vermögenswirksamer Leistungen mit den Zuschlägen für Gemeinkosten (Sozialkassenbeiträge, Winterbauumlage u. dgl.), sowie Lohn- bzw. Gehaltsnebenkosten. Zuschläge für Überstunden sind eingerechnet, Zuschläge für Nacht-, Sonntags- und Feiertagsarbeit sind jedoch nicht eingerechnet.

Der Verrechnungssatz gilt unabhängig von der Anzahl der abgerechneten Stunden.
Menge: 5,000 h

**1.5.02 Facharbeiter**
Stundenlohnarbeiten wie vor beschrieben, jedoch:

durch einen Facharbeiter.
Menge: 5,000 h

**1.5.03 Werker**
Stundenlohnarbeiten wie vor beschrieben, jedoch:

durch einen Werker.
Menge: 5,000 h

**1.5.04 Hydraulikbagger ca. 0,8 cbm**
Stundenlohnarbeiten durch einen Hydraulikbagger auf Anordnung des AG ausführen.

Angeboten wird für das jeweilige Gerät ein Verrechnungssatz, der sämtliche Aufwendungen für den Einsatz enthält, insbesondere Gerätevorhalteund Betriebsstoffkosten sowie sämtliche Zuschläge einschl. der Kosten für das Bedienungspersonal.

Der Verrechnungssatz gilt für das zum Zeitpunkt des Abrufes einsatzbereit auf der Baustelle befindliche Baugerät.

Abgerechnet wird nach tatsächlich geleisteten Arbeitsstunden. Der Verrechnungssatz gilt unabhängig von der Anzahl der abgerechneten Stunden.

Schaufelinhalt: ca. 0,8 cbm
Menge: 5,000 h

**1.5.05 Mini-Hydraulikbagger ca. 0,1 cbm**
Stundenlohnarbeiten durch einen Mini-Hydraulikbagger auf Anordnung des AG ausführen.

Angeboten wird für das jeweilige Gerät ein Verrechnungssatz, der sämtliche Aufwendungen für den Einsatz enthält, insbesondere Gerätevorhalte und Betriebsstoffkosten sowie sämtliche Zuschläge einschl. der Kosten für das Bedienungspersonal.

Der Verrechnungssatz gilt für das zum Zeitpunkt des Abrufes einsatzbereit auf der Baustelle befindliche Baugerät.

Abgerechnet wird nach tatsächlich geleisteten Arbeitsstunden. Der Verrechnungssatz gilt unabhängig von der Anzahl der abgerechneten Stunden.

Schaufelinhalt: ca. 0,1 cbm
Menge: 5,000 h

**1.5.06 Lastkraftwagen, 12 to**
Stundenlohnarbeiten wie vor beschrieben durchführen, jedoch mit:

LKW, Dreiachser ca. 12 to Nutzlast,
einschließlich Bedienung.
Menge: 5,000 h

**1.5.07 Kleintransporter, 2,8 to**
Stundenlohnarbeiten wie vor beschrieben, jedoch:

durch einen Transporter mit bis zu 2,8 t zul. Gesamtgewicht,
einschließlich Bedienung.
Menge: 5,000 h

**1.5.08 Radlader, ca. 1,5 cbm**
Stundenlohnarbeiten wie vor beschrieben, jedoch mit:

Radlader mit ca. 1,5 cbm Schaufelinhalt,
einschließlich Bedienung.
Menge: 5,000 h

**1.5.09 Kompressor**
Stundenlohnarbeiten wie vor beschrieben, jedoch:

Kompressor mit ca. 8-10 cbm,
einschließlich Bedienung.
Menge: 5,000 h

**1.5.10 Abbauhammer**
Stundenlohnarbeiten wie vor beschrieben, jedoch:

Kompressorabbauhammer,
einschließlich Bedienung.
Menge: 5,000 h

**1.5.11 Flächenverdichter; AT 2000**
Stundenlohnarbeiten wie vor beschrieben, jedoch:

durch eine Rüttelplatte AT 2000,
einschließlich Bedienung.
Menge: 5,000 h
